# Umbau Bauhof, Wildau
Angebotsaufforderung (GAEB 90, DA83)
DV-Nummer: JFW-Wild
Eröffnung: 31.07.26 09:00
Währung: EUR
Auftraggeber: Stadt Wildau, 15745 Wildau, Karl-Marx-Str. 36,

## Fassadenelemente
Datum: 20.07.26

*Hinweis*
1.1 Allgemeine Baubeschreibung

Geplant ist der Umbbau des
Bestandsgebäudes des Bauhofs. Ein Teil
des Gebäudes soll als Jugendfeuerwehr
genutzt werden.
Das Grundstück befindet sich an einer
öffentlichen Straße.

Die Gesamtmaßnahm beschreibt die
vollständigen Entkernung des
bestehenden Sozialtrakt. Im Anschluss
werden die Umkleidebereiche und
Sanitärbereiche nach modernem
Standard wieder errichtet. Das Gebäude
wird weiterhin mit der bestehenden
Gasheizung beheizt. Die Installation wird
vollständig erneuert.

Das vorliegende Leistungsverzeichnis
beschreibt ausschließlich die
Fassadenelemente.

Die angegebene Bauzeit inkludiert die
Bestellzeiten. (s.Bauzeitenplan)

1.2 Immisionsschutz

Die Bestimmungen des
Bundesimmissionsschutzgesetzes
(BImSchG) und der Allgemeinen
Verwaltungsvorschrift
gegen Baulärm des Landes Brandenburg
(AVV-Baulärm)
anzuwenden.

Zum Schutz gegen
Baulärm-Geräuschimmissionen ist die
Arbeitszeit nach AVV Baulärm begrenzt.
Die Arbeitszeit ist festgelegt:
Montag bis Freitag von 7.00 Uhr bis
20.00 Uhr
Samstag von 7.00 Uhr bis 18.00 Uhr.

Der von der Baustelle ausgehende Lärm
ist nach der AVV
Baulärm bewertet. Diese sieht Richtwerte
für
Lärmimmissionen vor, die vom AG
eingehalten werden
müssen.
Die zulässigen Geräuschimmissionen
betragen:
60 dB(A) tagsüber und 45 dB(A) in der
Nacht.

1.3. Baustelleneinrichtung

Flächen für die Baustelleneinrichtung
sowie Lager- und
Arbeitsplätze des AN stehen nur im
begrenztem Umfang
zur Verfügung, und sind mit der
Bauleitung abzustimmen.

Auf Grund der geringen
Grundstücksgröße ist das Parken
auf dem Gelände ist untersagt.

Die Überlassung zur Nutzung der
Flächen regelt der AG.
Ein Anspruch auf Nutzung der Flächen
besteht nicht.
Für darüber hinausgehenden
Flächenbedarf des AN zur
Durchführung seiner vertraglichen
Leistungen und zum
Betrieb der Baustelle hat der AN Sorge
zu tragen.

1.3.1 Baustromversorgung
Medienübergabepunkt am
Bestandsgebäude vorhanden

1.3.2 Bauwasserversorgung
Medienübergabepunkt am
Bestandsgebäude vorhanden

1.3.3 Abwasserentsorgung
Abwasser kann in bestehende
Abwassersystem
eingeleitet werden,

*Hinweis*
2. Baustellenabfälle

1. Verpackungsabfall, überschüssiges Baumaterial,
Baustellenabfälle

Anfallendes Verpackungsmaterial bleibt Eigentum des AN
und
ist, soweit möglich, dem Dualen System zuzuführen oder
auf
andere Art ordnungsgemäß zu entsorgen.

Überschüssiges Baumaterial (Verschnitt, Reste etc.) und
Baustellenabfälle aus dem Bereich des AN entsorgt
dieser in
eigener Zuständigkeit.

Verpackungsmaterial, überschüssiges Baumaterial und
Baustellenabfälle des AN sind auf der Baustelle in
verschließbaren Containern zu sammeln. Das Verbringen
oben
genannter Abfälle in die Sammelbehälter für Bauabfälle
ist
untersagt. Gefüllte Container sind ohne Aufforderung
und
unverzüglich abzufahren.

Die Zwischenlagerung auf dem Gelände darf nur nach
Genehmigung durch die Bauleitung und nur in
geschlossenen
Containern erfolgen.

Die anfallenden Kosten für das Aufstellen, Vorhalten
und
Beseitigen der Container ist eine Nebenleistung und in
die
Einheitspreise einzurechnen.

2. Alle Abfallarten

Es ist das Kreislaufwirtschaftsgesetz vom 24.02.2012
und in
Kraft gesetzt am 01.06.2012, in der jeweils gültigen
Fassung,
mit allen Rechtsgrundlagen, Verordnungen und
Merkblättern zur
Vermeidung, Wiederverwendung, Recycling, Verwertung und
Beseitigung von Abfällen anzuwenden.

Grundsätzlich ist verwertbarer Abfall nicht zu
beseitigen.

Jeder auf der Baustelle anfallende Abfall ist je
Abfallschlüsselnummer getrennt in verschließbaren
Containern
zu sammeln. Von der Regelung der artenspezifischen
Trennung
der Bauabfälle kann nur abgewichen werden, wenn der AG
in
einer entsprechenden Position festlegt, dass die
Entsorgung der
gemischten Bau- und Abbruchabfälle über eine
Abfallsortieranlage zu erfolgen hat.

Gefüllte Container sind ohne Aufforderung und
unverzüglich
abzufahren. Vor dem Abtransport der Bauabfälle ist die
abzurechnende Menge durch Unterschrift/Signatur vom AG
auf
dem Übernahmeschein/Begleitschein zu bestätigen.

Die Zwischenlagerung auf dem Gelände darf nur nach
Genehmigung durch die Bauleitung und nur in
verschließbaren
Containern erfolgen.

Grundsätzlich sind in die Entsorgungspositionen
einzukalkulieren:

  Transport der Abfälle zum Container bzw. zur
Haufwerksfläche
  das Sortieren des Abfalls
  Kosten für das jeweilige Nachweisverfahren

Die Deponie- bzw. Entsorgungskosten werden bei einem
Einzelentsorgungsnachweis für gefährlichen Abfall zur
Beseitigung bzw. zur Verwertung unmittelbar vom AG an
den
Deponiebetreiber bzw. an die Verwertungsanlage
gezahlt. Die
Entsorgungsgebühren der SBB werden ebenfalls von dem AG
direkt übernommen. Bei allen weiteren Entsorgungs- bzw.
Verwertungsverfahren sind die Deponie- bzw.
Annahmegebühren in die Entsorgungspositionen
einzukalkulieren.

Der Nachweis über die erfolgte Verwertung/Beseitigung
ist der
Bauleitung unverzüglich und unaufgefordert zuzuleiten.

Grundlage für die Abrechnung bilden die ordnungsgemäß
ausgefüllten Nachweisbelege, das Aufmaß und die Belege
der
Annahmestelle über die erfolgte Verwertung/Beseitigung
(Wiegekarten und Eintrag der Annahmestelle auf dem
Übernahmeschein/Begleitschein).
Die Übernahmescheine in Papierform sind durch den AN
bereitzustellen.

Sollte der AN den Abfall in eigener Zuständigkeit
verwerten
wollen, so hat er auf den Übernahmescheinen als
Entsorger zu
zeichnen. Mit seiner Unterschrift bestätigt der AN die
ordnungsgemäße Entsorgung.

3.Allgemeiner Hinweis:

In Abhängigkeit von den bei der Durchführung der
Baumaßnahme anfallenden Abfallarten werden nachfolgende
Vorbemerkungen ganz oder in Teilen Vertragsbestandteil:

(Nicht gefährlicher) Abfall

Nicht gefährlicher Abfall zur Wiederverwendung, zum
Recycling oder zur Verwertung ist immer einer
entsprechenden
Anlage zuzuführen. Nicht gefährliche Bauabfälle, die
nicht
verwertet werden können, sind eigenverantwortlich einer
ordnungsgemäßen Beseitigung zuzuführen.

Das Merkblatt 1 "Hinweise zur Entsorgung von nicht
gefährlichen Bauabfällen im Land Berlin" von der
Senatsverwaltung Gesundheit, Umwelt und
Verbraucherschutz
 Abfallbehörde ist zu beachten.

Für den Transport der nicht gefährlichen Abfälle ist
eine gültige
Anzeige von Sammlern, Beförderern, Händlern und
Maklern von
Abfällen an die zuständige Behörde erforderlich. Diese
ist nach
Aufforderung der Vergabestelle unverzüglich
vorzulegen, jedoch
spätestens vor Auftragserteilung. Die Fahrzeuge sind
während
des Transportes von nicht gefährlichen Abfällen auf
öffentlichen
Straßen mit der Warntafel "A" zu kennzeichnen.

Ein Entsorgungsnachweis im Sinne der Verordnung über
Verwertungs- und Beseitigungsnachweise ist für die
Entsorgung
von nicht gefährlichem Abfall nicht erforderlich.

Als Beleg über die Abfuhr und die Annahme des Abfalls
ist das
Übernahmescheinformular in Papierform zu verwenden,
auszufüllen und vor Abfahrt durch die örtliche
Bauleitung
gegenzeichnen zu lassen.

Auf dem Übernahmeschein ist die Anfallstelle (Ort der
Baustelle) zu vermerken.

Gefährlicher Abfall

Gefährlicher Abfall zur Beseitigung unterliegt der
Andienungspflicht bzw. gefährlicher Abfall zur
Verwertung der
Anzeigepflicht an die
Sonderabfallgesellschaft Brandenburg Berlin (SBB).

Das Merkblatt 2 "Hinweise zur Entsorgung von
gefährlichen
Abfällen, die bei Baumaßnahmen im Land
Berlin anfallen" von der Senatsverwaltung Gesundheit,
Umwelt
und Verbraucherschutz  Abfallbehörde ist zu beachten.

Für den Transport der Abfälle ist eine gültige
Transportgenehmigung bzw. Erlaubnis für Sammler,
Beförderer,
Händler und Makler von gefährlichen Abfällen oder eine
Anzeige von Sammlern, Beförderern, Händlern und
Maklern von
Abfällen erforderlich. Diese ist nach Aufforderung der
Vergabestelle unverzüglich vorzulegen, jedoch
spätestens vor
Auftragserteilung. Die Fahrzeuge sind während des
Transportes
von gefährlichen Abfällen auf öffentlichen Straßen mit
der
Warntafel "A" zu kennzeichnen.

Grundlage des Nachweisverfahrens bildet die Verordnung
über
Verwertungs- und Beseitigungsnachweise
(Nachweisverordnung) vom 20.10.2006, in Kraft gesetzt
am
01.02.2007. Ab dem 01.04.2010 ist das elektronische
Nachweisverfahren bei den gefährlichen Abfällen
anzuwenden.

Im BBR wird für die Online-Dienste das
Software-Programm
"ZEDAL" von der Abfallmanagement DVs AG in
Recklinghausen eingesetzt.

Bei einer Entsorgung der gefährlichen Abfälle über
einen
Sammelentsorgungsnachweis ist der Übernahmeschein in
Papierform zu verwenden. Der Einsammler hat eine Kopie
des
dazugehörigen Begleitscheins aus dem elektronischen
Register
bei der Abrechnung zu übergeben.

*Hinweis*
Grundlage dieser Ausschreibung, Ausführung und
Abrechnung
sind die Bestimmungen der VOB, neueste Fassung, die
z.Zt.
der Bauausführung gültigen DIN-Vorschriften, die
Allgemeinen
Regeln der Technik, die Herstellervorschriften, die
Unfallverhütungs- vorschriften

Die im LV beschriebenen Leistungen sind jeweils
vollständig zu
erbringen. Einzelne Arbeitsschritte, die im LV-Text
nicht
ausdrücklich erwähnt werden, sind zu kalkulieren, wenn
sie zur
Herstellung der Vollständigkeit einer Leistung
unerlässlich sind.

Die Ausführungspläne liegen beim Architekten im
aktuellen
Bearbeitungsstand vor und können hier in
elektronischer Form
abgerufen werden.

Der Bieter ist verpflichtet, sich vor Angebotsabgabe
über die
örtlichen Gegebenheiten zu informieren. Der Bieter hat
sich mit
dem Umfang, den technischen Besonderheiten des
Bauvorhabens und den besonderen Anforderungen anhand
der
vorliegenden Pläne und Unterlagen vertraut zu machen.
Nachforderungen aus Unkenntnis der Planunterlagen und
der
örtlichen Gegebenheiten werden nicht anerkannt.

Der Bieter ist verpflichtet, die im Leistungsverzeichnis
beschriebenen Positionen auf  Vollständigkeit,
fachliche
Ausführbarkeit und Eignung für den vorgesehenen
Verwendungszweck zu überprüfen.
Techn. Bedenken gegen die vorgesehene Art der
Leistungen
oder etwaige Änderungsvorschläge sind auf einer
gesonderten
Anlage zum Angebot aufzuführen.

3.1 Allgemeine Vorbemerkungen

Der AN hat rechtzeitig ein örtliches Aufmaß
durchzuführen. Alle
Maße, die von den vorhandenen Baukonstruktionen
abhängig
sind, müssen vom AN rechtzeitig vor Ausführung mit dem
AG
abgestimmt werden.
Unzulässig große Bautoleranzen sind dem AG unverzüglich
anzuzeigen.

Aufmaßblätter und -zeichnungnen sind zeitgleich zu den
durchgeführten Arbeiten zu führen und durch den AG
bestätigen
zu lassen. Sämtliche Unterlagen sind nachvollziehbar
und
prüffähig aufzustellen.
Rechnungeslegung ist Kulminierend zu führen.

Auf die Einhaltung der einschlägigen Unfallverhütungsvorschriften wird ausdrücklich verwiesen. Alle
Arbeiten und
Gerüste müssen den Anforderungen entsprechen. Die
Kosten
sind mit einzukalkulieren.

Bei vorzeitiger Anlieferung von Materialien sind diese
so zu
lagern, dass andere Handwerker nicht behindert werden
und vor
Verschmutzung und Diebstahl geschützt sind.

Vor Beginn der Arbeiten ist ein Bauführer zu benennen,
der
während der Ausführung ständig auf der Baustelle
anwesend
und ansprechbar ist.
Die Teilnahme an den wöchentlich stattfindenden
Baubesprechung ist obligatorisch

Der Arbeitsablauf ist in Abstimmung mit den anderen
auf der
Baustelle tätigen Gewerken durchzuführen.
Ablaufbedingte
Unterbrechungen der Arbeiten sind einzukalkulieren.

Subunternehmer dürfen nur mit ausdrücklicher
Genehmigung
des Bauherren eingesetzt werden.

Der Schutz bereits eingebauter Bauteile anderer
Gewerke,
sowie der Schutz angrenzender Bereiche ist
sicherzustellen.

Beschläge sind in Abstimmung mit der Bauleitung zu
montieren.
Schlußabnahme der beweglichen Teile einschl. ihrer
Gehbarkeit
erfolgt nach dem Montieren der Beschläge.

Gefahrbereiche bei Montagearbeiten sind abzusperren
und zu
kennzeichnen. Entstehen dadurch Behinderungen für
andere
Unternehmer oder Dritte, sind der Zeitraum der
Absperrung
sowie alternative Maßnahmen mit der Bauleitung
abzustimmen.

Einbau erfolgt nach offiziellem Meterstrich. OF
Fußboden richtet
sich nach dem Meterriß im Raum,
nicht nach den Markierungen an der Zarge.
Vor Beginn der Arbeiten sind die tatsächlichen
Einbauhöhen
bezogen auf das gesamte Ausbausystem mit der Bauleitung
abzustimmen, wenn unzulässige Toleranzen oder
Änderungen
des geplanten Fußbodenaufbaus festgestellt oder
vermutet
werden.

Schlösser und Beschläge sind vor Ausführung der
Arbeiten als
Muster vorzulegen.

Alle eingebauten Werkstücke sind einwandfrei gangbar zu
machen, Schlösser, Getriebe,
Schließfallen, Riegel, Bänder und alle beweglichen
Teile sind zu
reinigen und - soweit zulässig - zu ölen.
Beschläge sind in Abstimmung mit der Bauleitung zu
montieren. Schlußabnahme der beweglichen Teile
einschl. ihrer
Gehbarkeit erfolgt nach dem Montieren der Beschläge.

Bestehen vom Beschlaghersteller Beschränkungen in der
Belastung oder sind zusätzliche Befestigungen der
Zargen oder
Blendrahmen erforderlich, so ist der Auftraggeber
darauf
hinzuweisen.

Der AN ist für die Dimensionierung aller
Konstruktionsteile allein
verantwortlich. Falls sich im Laufe der Bearbeitung des
Auftrages Dimensionsänderungen aus konstruktiven bzw.
Sicherheitsgründen als notwendig erweisen sollten, so
kann
dies keinerlei Nachforderung zur Folge haben.

Die Anschlüsse zum Baukörper müssen den
bauphysikalischen
Anforderungen gerecht werden, d.h. Anforderungen aus
Wärmeschutz, Feuchtigkeitsschutz, Schallschutz und
Fugenbewegungen sind zu beachten.
Bei der Abdichtung von Anschlussfugen mit elastischen
Dichtstoffen sind die DIN 18540, die Vorschriften der
Hersteller
und bei der Festlegung der Fugenbreite die zulässige
Gesamtverformung zu beachten.

Zur Verbindung zwischen Stahl und Aluminium sind
grundsätzlich Edelstahlschrauben zu verwenden und durch
Unterlegung von Kunststoff- oder EPDM-Streifen
vollflächig
voneinander zu trennen.

Der Bieter hat die Befestigung und Herstellung der
Elemente so
auszuführen, dass Temperaturdehnungen geräuschlos
aufgenommen werden.

Die Montage der Elemente hat lot- und fluchtgerecht
nach den
bauseits in jedem Geschoss angelegten Markierungen,
wie z.B.
Meterrissen und Lotachsen, zu erfolgen

3. Preisinhalte

Soweit in der Ausschreibung nicht anderes vorgesehen
ist, gilt
in Ergänzung der DIN-Vorschriften:
Mit den Preisen sind u.a.abgegolten:

- Fracht, Anlieferung, Verpackung, Abladung, ggf.
  Zwischenlagerung,
- Transport zum Einbauort innerhalb der Baustelle
- Kompletteinbau einschließlich Abdichten gegen
  Massivbauteil und Versiegeln,
-  Stemm-, Vergieß- und Bohrarbeiten, die mit dem
  Einbau direkt in Verbindung stehen
- Gang- und Schließbarmachung der Beschläge,
- Schutz vor Verunreinigungen der Fassadenbauteile
  durch Schutzfolien,
- Grundreinigung der Glas- und Rahmenflächen einschl.
  dem  Entfernen von Schutzfolien, Kleber- und
  Versiegelungsrückständen vor Übergabe

4. Dokumentation

Die vollständige Dokumentation ist 3 Wochen vor
Abnahme zur
Überprüfung an den AG in 1-facher Ausführung sowie
vollständig in digitaler Form zu übergeben.
Die Dokumentation ist Nebenleistung und wird nicht
gesondert
vergütet.
Die Dokumentation beinhaltet:
- Prüfzeugnisse zu  U-Werte, Schallschutz und
  Widerstandsklasse,
- Auflistung der Bauteile mit Zuordnung zu den
  Prametern und Qualitäten der verbauten Materialien
  auf Grundlage der Fenster- und Türlisten
- Produktdatenblätter aller Einbauteile und Beschläge
- Die Bestätigung über ordnungsgemäßen Einbau von
  Bauteilen mit allgem. bauaufsichtlicher Zulassung
- Bautagebuch
- Wartungs- und Pflegeanleitungen

### Titel 01 Baustelleneinrichtung

*Hinweis*
Die Baustelleneinrichtung ist eine Nebenleistung gem
VOB und
wird nicht separat vergütet
Schutzmaßnahmen gem UVV und  Arbeitsstättenverordnung.
Aufstell- und Lagerflächen sind bei Bedarf mit der
Bauleitung
abzustimmen.

### Titel 02 Abbruch

**02.1 Abbruch Fenster**
Abbruch des Fensters, einschl.Verglasung, Rahmen und
Beschlag, aus Holz/Holzwerkstoff,
Höhe bis Blendrahmen 3500 mm,
Breite bis Blendrahmen 1400 mm,
Ausführung innerhalb des Bauwerks, Arbeitshöhe bis 5 m,
Abbruch von Hand/mit handgeführten Kleingeräten,
sammeln, laden und entsorgen, nicht schadstoffbelastet,
Fassade ist gegen Beschädigungen zu schützen

Fenster Nr.F01, F02, F03
Menge: 3,000 St

**02.2 Abbruch Provisorium OSB**
Abbruch des provisorischen Öffnungsverschlusses aus OSB
einschließlich Unterkonstruktion aus
Konstruktionshölzern und
Füllung mit Mineralwolle einschließlich Entsorgung
Menge: 10,000 m2

**02.3 Abbruch Außentür**
Abbruch und Entsorgung der Außentür aus Kunststoff,
Breite Nennmaß Wandöffnung '1100' mm,
Höhe Nennmaß Wandöffnung '2135' mm, einschl. Zarge und
Beschlag, Maulweite/Wanddicke 360 mm,
einschl. Beschlag
Abfall ist nicht gefährlich, nicht schadstoffbelastet,
Fassade ist gegen Beschädigungen zu schützen
Menge: 2,000 St

### Titel 03 Fassadenelemente

**03.1 Werksplanung**
Erstellung einer prüfbaren Werkplanung für alle
Fassaden und
Sonnenschutzelemente
Vor Fertigungsbeginn hat der AN sämtliche für die
Detailklärung, Prüfung und Herstellung erforderlichen
Zeichnungen, Planungen, Nachweise, Details,
Leitungsschemata etc. zu liefern.
Die zeichnerische Darstellungen der Konstruktion
beinhaltet
Ansicht, Horizontal- und Vertikalschnitt der
Bauteilabmessungen, Befestigung und Bauanschlüsse der
Bauteile, Sonnenschutzelemente sowie Angaben zu
Verglasung, und Beschläge.(DIN 18360, Zif. 3.1.1.3).
Grundsätzlich sind die Darstellungen im Maßstab 1:5 zu
erstellen und 2-fach in Papier und digital zu
übergeben.
Menge: 1,000 Psch

*Hinweis*
Aluminium-Außentüranlage aus hochgedämmten thermisch
getrennten Aluminiumprofilen, einschl. 2-fach
Isolier-Verglasung, Verleistung und Beschlägen,
bestehend aus:
Rahmenelement mit Rahmenverbreiterung und thermisch
getrennter Schwelle, und Türflügel einschl.
umlaufendenem,
dampfdiffusionsdichtem Anschluß an die Rohbaufassade.

Angebotenes Fabrikat/ Profilsystem:'
'.........................................'
vom Bieter einzutragen.

statische und bauphysikalische Anforderungen an die
Gesamtkonstruktion:

Klassifizierung:  B2-4A-2
Einbauhöhe:  bis 3,5 m
Geländekathegorie:  Binnenland
Windlast DIN 1055-4:  Zohne 2, Prüfdruck: 0,8 KN/m²,
max. Durchbiegung :  1/200 x L,

Luftdurchlässigkeit nach DIN EN 12207:  Klasse 2(300Pa)
Schlagregendichtheit DIN EN 12208:
Beanspruchungsgruppe  3A, (150PA)
Wärmeschutz nach DIN 4108 und EnEV,
Wärmedurchgangskoeffizient Uw 1,30 W/m2K,
Schallschutz DIN 4109 und VDI 2719,  -
Bewertetes Schalldämm-Maß Rw:  42db
Einbruchhemmung DIN V ENV 1627:  RC 2

Rahmenkonstruktion
Innen und außen flächenbündige Türkonstruktion mit
beidseitig
umlaufender Schattenfuge aus thermisch getrennten
Aluminiumprofilen geeignet für schwere Flügel mit hoher
Dauerbelastung.
Das Blatt schlägt mehrfach gefalzt ein, umlaufend,
elastische
Dämpfungs- /Dichtungsprofile aus APTK/EPDM,
Profilbautiefen Blend- und Flügelrahmen ca. 75 mm

Oberfläche Aluminium:
pulverlackbeschichtet, auf Polyesterbasis in einer
Schichtdicke von mindestens 50 µm
Farbe außen: Standard- Farbton RAL 3000 - feuerrot
Farbe innen: Standard- Farbton RAL 7035 - Lichtgrau

Glasfüllung:
Wärmeschutz-2-fach-Isolierverglasung mit thermisch
verbessertem Randverbund, innen VSG, außen P4A
Ug:  1,1 W/m2K,
Gesamtenergiedurchllass: g= 0,4
Widerstandsklasse nach DIN EN 1627 RC 2
Verglasungsdichtungen aus witterungsbeständigem
schwarzem EPDM

Alternative Glasfüllung:
Wärmeschutz-2-fach-isolierverglasung, mit thermisch
verbessertem Randverbund, Ug:  0,50 W/m2K

Paneel:
Wärmegedämmtes Sandwichelement aus Alublech,
pulverlackbeschichtet, mit Isolierkern
Farbe: Standard- Farbton weiß

Bodenschwelle:
Thermisch getrennt Bodenschwelle einschl. Aufständerung
in barrierefreier Ausführung und Abdichtung (dicht
gegen Erdfeuchte) zum Rohbau.
Fußbodenaufbau: 2cm

Baukörperanschlüsse
Der Baukörper ist einschalig ausgebildet.
Der Einbau der Elemente erfolgt mittig in der Leibung
mit einem
allseitigen  Mauerwerksanschlag von ca. 13cm
Auf der Außenseite wird nach dem Einbau der Elemente
mit
einem Dämmstreifen von ca. 4cm überdämmt und geputzt
Die Innenleibung wird geputzt.
Wandbefestigung gem. Herstellerangaben mit versenkten
Eindrehankern. Beton ausstemmen, einbauen und wieder
verspachteln.

Die Anschlussfuge zwischen Blendrahmen und Baukörper
ist
nach RAL dicht und wärmegedämmt auszuführen.
Innen: Fugenabdeckprofil und Versieglung mit
dauerelastischen
Dichtstoffen
Außen: dampfdiffusionsdichte Dichtungsfolie auf
tragendem
Baukörper und Element verklebt.

Türbeschäge / Griffgarnitur
Türbeschlag, Widerstandsklasse RC 2,
Antipanik Mehrfachverriegelung SafeMatic,
Notausgangsverschluß Schließfunktion "E" gemäß DIN EN
179,
Türdrücker / Knauf nach DIN EN 179
nach innen gekröpfte Rahmentürdrücker
Objektbeschlag Edelstahl fein matt,
Knauf und Drücker mit Kernziehschutzrosetten
Schutzklasse 2

Richtfabrikat Beschlag:
FSB Produktfamilie 1254 o.glw.
Angebotenes Produkt,:'

'.......................................'
vom Bieter einzutragen.

Bänder:
Dreiteilige Aluminium-Rollentürbänder für Flügellasten
bis 200 kg.
Korrosionsbeständigkeit gemäß DIN EN-1670, Klasse 4,
Justiermöglichkeiten mit Höhen- und Seiteneinstellung,
dreidimensional verstellbar, kugelgelagert,
wartungsfreie,
Gleitlagertechnik.

Schloß / Sicherheitsbeschlag
Objektschloß DIN18251
Einstecksicherheitsschloss DIN 18250, vorgerichtet für
PZ, Klasse 4- Zylinderschloss für Objekttüren mit
erhöhter Benutzerfrequenz in Edelstahl
Dreipunktverrieglung, Schwenkriegel, Fallensperre,
Tresorbolzen und Tagesfalle

Montage
Die Montage erfolgt in eiher Höhe bis 4,60m. Ein
notwendiges
Hubfahrzeug oder Gerüst ist miteinzukalkulieren.

**03.2 Haupttürelement 1160 / 4580 OL**
Außentürelement bestehend aus Türblatt, Zarge und
geschlossenem Panel gemäß allgemeiner Beschreibung,
rechteckig

Baurichtmaß:  Breite 1160 mm
 Höhe 4580 mm,

Panel: Höhe: 1350mm
 geschlossen

Oberlicht: Höhe: 900mm

Rahmenverbreiterung: 3-seitig 13cm

Tür-Beschläge:  Bänder, Schloß, Sicherheitsbeschläge,
 und Dückergarnitur und Zubehör
 gem allgemeiner Beschreibung
 OTS (separate Position)

Verglasung: Lichtausschnitt
 B/H: 560/1600 mm
 2 fach-Isolierverglasung
 Ug= 1,0 W/m2K
 VSG, zusätzlch. P4A Verglasung außen

Versiegelung:  innen und aussen transparent

Türbeschäge /  1-flügeliger Sicherheitsbeschlag,
Griffgarnitur  Bänder, Schloss,
  Drückergarnitur und Zubehör
  Widerstandsklasse RC 2,
  Antipanik Mehrfachverriegelung SafeMatic,
  Notausgangsverschluß Schließfunktion "E"
  gemäß DIN EN 179,

Farbe:  Außen Türblatt :  RAL 7024- Graphitgrau
  Außen Rahmen:  RAL 9003 - SIgnalweiß
  Innen: RAL 9003 - signalweiß

Element Nr. : F-0.1
Menge: 1,000 St

**03.3 Nebentürelement 1160 / 4580 OL**
Außentürelement bestehend aus Türblatt, Zarge und
Oberlicht
gemäß allgemeiner Beschreibung, rechteckig

Baurichtmaß:  Breite 1160 mm
 Höhe  4580 mm,

Oberlicht:  Höhe 1950mm, Dreh/Kipp
 Sprossenteilung gem. Ansicht

Auflaufschiene: Rahmenverlängerung als Auflaufschiene
für
  Rollladen

Rahmenverbreiterung: 3-seitig 13cm

Tür-Beschläge:  Bänder, Schloß, Sicherheitsbeschläge,
 und Dückergarnitur und Zubehör
 gem allgemeiner Beschreibung
 OTS (separate Position)

Versiegelung:  innen und aussen transparent

Türbeschäge /  1-flügeliger Sicherheitsbeschlag,
Griffgarnitur  Bänder, Schloss,
  Drückergarnitur und Zubehör
  Widerstandsklasse RC 2,
  Antipanik Mehrfachverriegelung SafeMatic,
  Notausgangsverschluß Schließfunktion "E"
  gemäß DIN EN 179,

Farbe:  Außen Türblatt :  RAL 7024- Graphitgrau
  Außen Rahmen:  RAL 9003 - SIgnalweiß
  Innen: RAL 9003 - signalweiß

Element Nr. : F-0.11
Menge: 1,000 St

**Ausführungsbeschreibung 0001 Allgemeine Beschreibung Fensterelemente**
*Allgemeine Beschreibung Fensterelemente*
Fensterelement DIN 18056 als Einfachfenster
Rahmen aus Mehrkammer- Kunststoffprofilen mit
Stahlverstärkung, PVC-U DIN EN ISO 1163-1,
Blei- und cadmiumfreie Stabilisierung der Profile.
Rahmen Bautiefe 82mm, mit Anschlag- und
Mitteldichtungen
einschl. Füllung,Verleistung und Beschlägen,
Sonnenschutz in separater Beschreibung

Richtfabrikat Fenster:
Schüco LivIng o.glw.
Angebotenes Produkt, Fenster:'
'......................................'
vom Bieter einzutragen.

statische und bauphysikalische Anforderungen an die
Gesamtkonstruktion:

Klassifizierung:  B2-4A-3

Einbauhöhe:  bis 3,5m
Geländekategorie:  Binnenland
Windlast DIN 1055-4:  Zone 2, Prüfdruck: 0,80 KN/m²,
max. Durchbiegung : 1/200 x L,
Luftdurchlässigkeit nach DIN EN 12207:
Klasse 3 (600Pa)
Schlagregendichtheit DIN EN 12208:
Beanspruchungsgruppe 4A, (150PA)
Wärmeschutz nach DIN 4108 und EnEV,
Wärmedurchgangskoeffizient Fenster nach DIN EN ISO
10077-1 Uw: 1,00 W/m2K,

Glasfüllung:
Wärmeschutz-3-fach-isolierverglasung, mit thermisch
verbessertem Randverbund,
Gesamtenergiedurchlässigkeit g: 0,7
Ug:  0,9 W/m2K,
Versiegelung: innen und aussen transparent

Paneel:
Wärmegedämmtes Sandwichelement aus Alublech,
pulverlackbeschichtet, mit Isolierkern
Farbe: Standard- Farbton weiß

Oberfläche/Farbe:
Kunststoffrahmen: innen und außen weiß,
Standardfarbfächer nach Bemusterung
Regenschiene : Alu natur mit thermischer Trennung und
Stockabdeckung

Baukörperanschluß:
Wandaufbau im Anschlussbereich einschaliges Mauerwerk,
Einbau in Öffnungen mit Mauerwerksanschlag von ca.
13cm,
Abdichtung der äußeren Dichtebene mit
Fensteranschlussfolie,
diffusionsoffen DIN 4108-3, allseitig, einschl.
Verleistung,
Abdichtung der inneren Dichtebene mit
Fensteranschlussfolie,
diffusionsdicht DIN 4108-3, überputzbar, allseitig.
Der Bereich zwischen Rahmen und Baukörper ist
vollflächig mit
Wärmedämmung zu verfüllen.

Fenster-Beschäge
Dreh- / Kipp- Beschlag
Dreh- /Kipp-Beschlag mit Einhandbedienung und
Fehlbedienungssperre.
Eck- und Scherenlager sind flügelrahmenbündig und
optisch aufeinander abzustimmen.
Eckumlenkungen mit Pilzköpfen und Ecklagern mit
integriertem
Aushebelschutz und 3-fach verschraubtem
Sicherheitsschließblech.
Korrosionsbeständigkeit gemäß DIN EN-1670, Klasse 3.
Justiermöglichkeiten: Ecklager mit Höhen- und
Seiteneinstellung. Edelstahl, dreidimensional
verstellbar

Fenster-Griffgarnitur
Fensteroliven aus Edelstahl, matt, AhS geprüft, für
ein- und
zweiflügelige Dreh-Kipp- Fenster, Voll-Abdeckung,
Rosette mit
Stütznocken, 7mm Vollstift, Seitenrasterung mit
positionsgenauer Raststellung

Richtfabrikat Beschlag:
FSB Produktfamilie 1254 o.glw.
Angebotenes Produkt, Fensterolive:'

'.......................................'
vom Bieter einzutragen.

*Hinweis*
Die Blei- und cadmiumfreie Stabilisierung der
Rahmenprofile
aus PVC ist durch Herstellererklärung zu belegen.
Die Bauteile sind zur Kontrolle der geforderten
Produkteigenschaften mit einer Kennzeichnung zu
versehen
Die Verpflichtung zur Rücknahme/Recycling der Bauteile
aus
PVC ist durch die Verpflichtungserklärung des
Herstellers
nachzuweisen.

**03.4 Brüstungsfenster 1420mm 3380mm**
Fensterelement als Brüstungsfenster gemäß allgemeiner
Beschreibung, rechteckig, Einbau mit bauseitigem,
dreiseitigem
Mauerwerksanschlag von 13cm

Baurichtmaß:  Breite 1420 mm
 Höhe  3380 mm,

Rahmenverbreiterung: dreiseitig, 13cm

Teilung: 2-teiliger Rahmen
 1 Öffnungsflügel
 1 geschlossenes Panel
 Öffnungsflügel mittlere, vertikale
 Sprossenteilung
 4x horizontale Sprosse

Beschläge:  Dreh/Kipp- Beschlag
Fenstergarnitur:  Fensteroliven Edelstahl, matt,

Schallschutz:  Klasse II

Element Nr. : F-02, F-03, F-04
Menge: 3,000 St

**03.5 Brüstungsfenster 1420mm 3380mm**
Fensterelement als Brüstungsfenster gemäß allgemeiner
Beschreibung, rechteckig, EInbau erfolgt stumpf ohne
Mauerwerksanschlag

Baurichtmaß:  Breite 1420 mm
 Höhe  3380 mm,

Rahmenverbreiterung: Oben 20cm

Teilung: 2-teiliger Rahmen
 2 Öffnungsflügel
 je Öffnungsflügel mittlere, vertikale
 Sprossenteilung
 oberer Flügel 1x horizontale Sprosse
 (kreuzförmig)
 unterer Flügel 4x horizontale Sprosse

Beschläge:  Dreh/Kipp- Beschlag
Fenstergarnitur:  Fensteroliven Edelstahl, matt,

Schallschutz:  Klasse II

Element Nr. : F-12, F-13, F-14
Menge: 3,000 St

**03.6 Fenster-Türelement 3000mm 3000mm**
Fenster-Türelement als bodengleiches Fenster gemäß
allgemeiner Beschreibung, rechteckig, mit zwei
durchlaufenden
Stahlverstärkten Pfostenprofilen als Türrahmen, Einbau
erfolgt
stumpf ohne Mauerwerksanschlag

Baurichtmaß:  Breite 3000 mm
 Höhe  3000 mm,

Rahmenverbreiterung: Oben 20cm

Teilung: 3-teiliger Rahmen
 1 Türflügel mit barierefreier Schwelle
 mit festv. Oberlicht
 2 Öffnungsflügel
 2 Teile Festverglasung
 mit kreuzförmiger Sprossenteilung gem.
 Zeichnung

Verglasung :  VSG als absturzsichernde Verglasung
 Kategorie A, innen,
 P4A außen

Fensterbeschläge: Dreh-Kipp- Beschlag,
 Fenstergarnitur Edelstahl, matt,

Schallschutz:  Klasse II

Element Nr. : F-15
Farbe:  weiß
Menge: 1,000 St

**03.7 Mehrpreis Ausführung in Aluminium**
Mehrpreis zur Vorposition für die Ausführung der
Rahmenkonstruktion mit thermisch getrennten
Aluminiumprofilen, Paneel als wärmegedämmtes
Sandwichelement aus Alublech, pulverlackbeschichtet,
mit
Isolierkern
Menge: 1,000 St

**03.8 Zulage für RC2**
Zulage zur Vorposition für einbruchhemmende Ausführung
nach
DIN V ENV 1627 mit P4A Verglasung, Aufhebelschutz,
abschließbarem Fenstergriff mit Bohrschutz aus
gehärtetem
Federstahl
Einbruchhemmung RC 2
Menge: 7,000 St

**03.9 Abdeckleiste**
Liefern und montieren einer zusätzlichen Abdeckleiste
im Innen-
und Außenbereich, 3mm Kunststoffflachprofil, Montage
Fensterrahmen, geklebt

Breite: 4cm
Farbe: gem. Bemusterug
Menge: 10,000 m

**03.10 Fensterbank Rollschicht**
Mauerwerk der Fensterbank als Rollschicht,
Vormauerziegel
DIN EN 771-1 in Verbindung mit DIN 20000-401 oder nach
Zulassung, VMz, Festigkeitsklasse 20, Rohdichteklasse
1,8, NF
(240/115/71), Mauermörtel M 2,5 DIN 18580 oder DIN
20000-412 in Verbindung mit DIN EN 998-2,
Rollschichtbreite
24 cm, Höhe 12,5 cm.
Menge: 10,000 m

**03.11 Austrittsblech**
Austrittsblech aus Aluminium-Strangpressprofilen DIN EN
755-2, eloxiert, mit seitlichen Abschlüssen, verdeckt
befestigen
mit Haltewinkeln und Antidröhnstreifen
Oberflächenstruktur: Mandorla
Dicke : 3mm,
Breite  300 mm,
in verschiedenen Längen
Menge: 5,000 m

**03.12 Unterfütterung Austrittsblech**
Lastverteilerplatte aus Phonotherm 200, B=300mm,
d=30mm
als trittfeste Unterfütterung der Außenfensterbank
Menge: 5,000 m

**03.13 Türfeststeller Stahl**
STLB-Bau 2016-04 029
Türfeststeller mit Hub-, Feststell- und Löseraste für
Fußbetätigung, aus Stahl, beschichtet, befestigen mit
Dübeln
und Schrauben.
Menge: 2,000 St

**03.14 Fensterfalz-Lüfter**
selbständig regelnder Fensterfalz-Lüfter aus
Kunststoff mit
2-stufiger, automatischer Volumenstrom Begrenzung zum
paarweisen Einbau mit Rückstellfeder. Geeignet für den
horizontalen und vertikalen Einbau. Für einen
kontrollierten
Luftwechsel und sichere Entfeuchtung ohne
Zugerscheinung.
Zur Vermeidung von Schimmelschäden. Für normale
Schallschutzanforderungen. Rein mechanische
Wirkungsweise.
Klassifizierung der Luftdurchlässigkeit nach DIN EN
1026 und
DIN EN 12207 4.4, 4.5 und 4.6: Klasse 3
Schlagregendicht nach
DIN EN 12208 bis 600 Pa.
Richtfabrikat: Regelair oder gleichwertig

Angebotenes Fabrikat:
 '
....................................................'
vom Bieter einzutragen.
Menge: 7,000 paar

**03.15 Obentürschließer 1-flgl. Außentür**
Obentürschließer innenseitig für 1-flüglige Außentür,
Öffnungsdämpfung und Endanschlag, Feststellautomatik,
mit
Gleitschiene mit Öffnungsbegrenzung,
Hersteller/Typ
GEZE TS 5000 ISM
oder gleichwertig,
Hersteller/Typ '
....................................................'
vom Bieter einzutragen.
Menge: 2,000 St

**03.16 Stoßgriffe**
Stoßgriff- Stange für Außentüren mit 2 Befestigungspunkten,
Oberfläche Edelstahl matt, Achsmaß 350 mm
Befestigung M8, Sicherheitsabstand 49 mm
Griffdurchmesser: 35 mm
Fabrikat:  FSB 66 6501 o.glw
Angebotenes Produkt:
 '
....................................................'
vom Bieter einzutragen.
Menge: 2,000 St

**03.17 Nachrüsten Notausgangsverschluß**
Liefern und Nachrüsten eines Notausgangsbeschlags an
einer
Bestandstür,
Türbeschlag wie folgt:
Türbeschlag, Widerstandsklasse RC 2,
Antipanik Mehrfachverriegelung SafeMatic,
Notausgangsverschluß Schließfunktion "E" gemäß DIN EN
179,
Türdrücker / Knauf nach DIN EN 179
nach innen gekröpfte Rahmentürdrücker
Objektbeschlag Edelstahl fein matt,
Knauf und Drücker mit Kernziehschutzrosetten
Schutzklasse 2

Richtfabrikat Beschlag:
FSB Produktfamilie 1254 o.glw.
Angebotenes Produkt,:'

'.......................................'
vom Bieter einzutragen.
Menge: 1,000 St

**03.18 Nachrüsten Obentürschließer 1-flgl.**
Nachrüsten eines Obentürschließers innenseitig für
1-flüglige
Stahltür, Öffnungsdämpfung und Endanschlag,
Feststellautomatik, mit Gleitschiene mit
Öffnungsbegrenzung,
Hersteller/Typ
GEZE TS 5000 ISM
oder gleichwertig,
Hersteller/Typ '
....................................................'
vom Bieter einzutragen.
Menge: 2,000 St

### Titel 04 Rolladen/ Sonnenschutzelemente/ Zubehör

**Ausführungsbeschreibung 0002 Allgemeine Beschreibung Sonnenschutzanlagen**
*Allgemeine Beschreibung Sonnenschutzanlagen*
Zur Ausführung kommen Rollladen-Vorbauelemente zur
Montage vor dem massiven Sturz, eingeputzt, im Bereich
der
WDVS-Leibung, bestehend aus Rolladenkasten,
Rolladenpanzer, Führungsschienen und automatischem
Antrieb
einschl.
Sicherheitspaket für erhöhte Sicherheitsanforderungen
nach DIN 18073

Richtfabrikat WAREMA, V6 Putz
Angebotenes Fabrikat: '
....................................................'
vom Bieter einzutragen.

(Die Gleichwertigkeit der Maßhaltigkeit  und Rahmenbedingungen gem. beil. Details ist bei Abweichung vom
Referenzprodukt zwingend einzuhalten)

Kasten
quadratischer Vorbau-Kasten Größe 170 (H/T 169/174mm)
aus
gekantetem Aluminium, blank, 4-seitig geschlossen, mit
stranggepresstem Putzträgerprofil, inklusive
Putzträgerplatte
aus 9 mm extrudiertem Polystyrol, mit seitlichen
Putzstücken
und stranggepresster Revisionsblende (von außen
abnehmbar),
pulverbeschichtet.

Führungsschienen
Führungsschienen aus stranggepresstem Aluminium,
pulverbeschichtet,  inklusive Bürstenkeder, seitlich
in Leibung
eingeputzt.
Befestigung über Stufenbohrung, farblich abgestimmte
Abdeckstopfen aus Kunststoff für die Bohrungen sind
enthalten.

Rollladenpanzer
Rollladenpanzer inklusive Lichtschlitze. Aluminium,
doppelwandig, ausgeschäumt, arretiert: Lamellenbreite
37mm
(A 37) Dichtungskeder Endschiene und Anschlagstopper
einbrennlackeirt Farbe nach RAL (nach Bemusterung)
Automatische Hochschiebesicherung durch Verriegelung
über
Abdruckfedern.

Antrieb
Motor mit Drehmomentabschaltung

Oberflächenbehandlung
Aluminiumteile (Kasten, Führungsschienen und
Endschiene) in
RAL Farbton bzw. nach Bemusterung
Die Pulverbeschichtung von Führungsschienen und
Endschiene
erfolgt mit einem Polyesterpulver in einer
Schichtdicke von 60 -
120 my.
Die Vorbehandlung muss chromfrei im No-Rinse-Verfahren
nach Qualitätsrichtlinie GSB-Al 631 erfolgen.

**04.1 Rolladenelement 1420/3380mm**
Rolladenelement gem. allgemeiner Beschreibung bestehend
aus Rolladenkasten, Rolladenpanzer, Führungs- und
Endschienen und Antrieb liefern und montieren.

Baurichtmaß:  Breite 1420 mm
  Höhe  3380 mm,
Teilung:  ungeteilt
Menge: 3,000 St

**04.2 Rolladenelement 1420/2000mm**
Rolladenelement gem. allgemeiner Beschreibung bestehend
aus Rolladenkasten, Rolladenpanzer, Führungs- und
Endschienen und Antrieb liefern und montieren.

Baurichtmaß:  Breite 1420 mm
  Höhe  2000 mm,
Teilung:  ungeteilt
Menge: 1,000 St

**04.3 Rolladenelement 3000/ 3000mm**
Rolladenelement gem. allgemeiner Beschreibung bestehend
aus Rolladenkasten, Rolladenpanzer, Führungs- und
Endschienen und Antrieb liefern und montieren.

Baurichtmaß:  Breite 3000 mm
 Höhe  3000 mm,
Teilung:  2- teilig
Menge: 1,000 St

**04.4 Motorsteuereinheit 6 AP/REG**
Motorsteuereinheit für die Ansteuerung und Betrieb von
bis zu 6
Motoren über die Sonnenschutzzentrale, einschl. Taster
und
Verkabelung.

Die Steuerspannung muss in der Motorsteuereinheit ohne
externes Netzteil selbst erzeugt werden.
Zur Steuerung der Antriebe müssen 2 Steuerungsprogramme
auswählbar sein. Örtliche Bedienung über Taster muss
möglich
sein. Ein örtlicher Fahrbefehl muss je nach
Programmierungnach 2 sek. oder sofort gespeichert werden. Bei einem
Zentralbefehl muss dieser Fahrbefehl gelöscht und die
örtliche
Bedienung blockiert werden. Die Zusammenfassung
mehrerer
Antriebe zu Gruppen muss ohne Verdrahtungsarbeiten
mittels
DIP - Schalter möglich sein.
Die Leistung versteht sich einschl. fachgerechtem
Anschluss
aller Steuergeräte an das bauseits verlegte
Leitungsnetzund
Jalousietaster

Bedienungselemente: Taster / Schalter
Logikverhalten: Zeitlogik / Permanentlogik

Fabrikat: WAREMA Motorsteuereinheit Kompakt 6 AP/REG
oder gleichwertig.

angebotenes Fabrikat:'
....................................................'
vom Bieter einzutragen.
Menge: 5,000 St

**04.5 Inbetriebnahme und Einweisung**
Inbetriebnahme und Funktionsprüfung der
Sonnenschutzsteuerung in Zusammarbeit mit dem
Hersteller
und der ausführenden Elektrofirma. Die Leistung
versteht sich
einschl. protokolierter Einweisung des Nutzers in
Bedienung
und Funktionen der Sonnenschutzsteuerung.
Menge: 1,000 psch

### Titel 05 Stundenlohnarbeiten

*Hinweis*
Vorbemerkungen Stundenlohnarbeiten:

Stundenlohnarbeiten werden nach
Stundenverrechnungssätzen, in denen Lohn- und
Gehaltskosten, Lohn- und Gehaltsnebenkosten,
Sozialkassenbeiträge, Vermögenswirksame Leistungen
sowie Gemeinkostenanteile und Gewinn enthalten sind,
vergütet.

Zuschläge für Mehr-, Nacht-, Sonntags- und
Feiertagsarbeit sowie Erschwerniszuschläge sind nicht
in die Stundenverrechnungssätze mit einzubeziehen,
sondern - sofern sie nicht schon als
Teilleistungspositionen im Leistungsverzeichnis
enthalten sind - im Bedarfsfall zu vereinbaren und
gesondert nachzuweisen.

Der Bieter erklärt, dass der Stundenverrechnungssatz
unter Beachtung der preisrechtlichen Vorschriften
ermittelt wurde und unabhängig von der Anzahl der
abgerechneten Stunden gilt.

Stundenlohnarbeiten werden nur vergütet, wenn deren
Ausführung von der Bauleitung angeordnet wurde
(zu §2 Nr.10 VOB/B).

**05.1 Stundenverrechnungssatz für einen Facharbeiter**
Menge: 10,000 h

**05.2 Stundenverrechnungssatz für einen Helfer**
Menge: 10,000 h

USt %: 19,00
